# Anbindung HB Thielshütte an VG Wirges
Angebotsaufforderung (GAEB DA XML 3.1, DA83)
Projekt: vgw202503303
Beschreibung:
Dieser Muster-Stamm wurde in deutscher Sprache aufgestellt. Um die Mehrsprachigkeit zu zeigen,
wurden mit einem Übersetzungstool die mehrsprachigen Texte in den Sprachen englisch,
französich, italienisch, tschechisch, polnisch, kroatisch, schwedisch, niederländisch, ungarisch,
russisch, finnisch und türkisch generiert.

Die Qualität der übersetzten Texte ist damit eingeschränkt.

Somit ist die Nutzung dieses Stammes weder bei Vorführungen oder beim produktiven Einsatz
in diesen Sprachen geeignet.
Währung: EUR
Bieterkommentare zugelassen: ja
Erstellt mit: GXML Toolbox V3.3 R20230829, iTWO_64 V24.0.667, 01.10.2025

## 1b VGW Wirges, Geotechnik und Baugrunduntersuchung
Datum: 01.10.2025

*Hinweis: Vorbemerkung*
Vorbemerkung Baumaßnahme

Zur Sicherstellung der Wasserversorgung wurde von den Werkausschüssen der Verbandsgemeinden (VG) Höhr-Grenzhausen, Montabaur, Ransbach-Baumbach und Wirges beschlossen, sich in einem Gemeinschaftsprojekt an eine überregionale Wasserversorgung - an die Wassergewinnung der Vereinigten Wasserwerke Mittelrhein (VWM) - anzuschließen.

Zentraler Bestandteil der interkommunalen Vernetzung ist der Bau des HB Thielshütte und dessen Anbindung an die örtlichen Versorgungsnetze. Der Bau des HB erfolgt in interkommunaler Zusammenarbeit. Der geplante Hochbehälter wird auf einer Höhe von 500 m ü. NN errichtet und befindet sich etwa 7,5 km südwestlich von Wirges. Das vorgesehene Speichervolumen beträgt rund 2.500 m³.

Ziel des die Ausschreibung betreffenden Projekts ist die Anbindung der Verbandsgemeinde (VG) Wirges an den HB Thielshütte auf der Montabaurer Höhe in der Gemarkung Hillscheid.

Hierfür wird die bestehende Aufbereitungsanlage Schöne Aussicht der VG Wirges über eine neue Trinkwasser-Verbindungsleitung an den HB Thielshütte angeschlossen. Durch den Anschluss an den HB Thielshütte und dem damit verbundenen Bezug aus den Wassergewinnungen Weißenthurm und Oberwerth (Koblenz) muss die Aufbereitung angepasst werden. Die Aufbereitungsanlage Schöne Aussicht ist zudem um einen Tiefsammelbehälter (TSB) zu ergänzen. Ergänzend zum neuen Tiefsammelbehälter soll eine Bedarfspumpstation geplant werden, um eine Versorgung des HB Thielshütte aus dem Versorgungsgebiet der VG Wirges zu gewährleisten. Neben der Aufbereitungsanlage befindet sich die Schachtanlage Schöne Aussicht, welche die VG Wirges zur Wassergewinnung nutzt.

Zwischen der Aufbereitungsanlage Schöne Aussicht und der Autobahnunterführung A3 wird parallel zur neuen Verbindungsleitung in einem gemeinsamen Graben eine neue Rohwasserleitung verlegt.

Abschnittsweise erfolgt eine Parallelverlegung der Trinkwasser-Verbindungsleitung mit einer entsprechenden Leitung der VGW Ransbach-Baumbach.

Parallel zum Leitungsbau ist auch die Verlegung von Steuerkabeln vorgesehen. Zudem ist eine Einbindung der neuen Anlagen in die bestehende Fernwirktechnik erforderlich.

Im Zuge der Leitungsverlegung ist an einer Stelle die Kreisstraße K126 zu kreuzen. Dafür ist eine Press-Räumbohrung vorgesehen. Außerdem sind an mehreren Stellen Gewässergräben zu kreuzen, was möglichst in offener Grabenbauweise erfolgen soll.

Anlagen
- Übersichtslageplan

### Bereich 1 Geotechnische Leistungen erdverlegte Leitung

#### Abschnitt 1.1 Geotechnischer Bericht, Grundleistungen

*Hinweis: Vorbemerkung Geotechnik*
Vorbemerkung Baumaßnahme erdverlegte Leitung

Das geotechnische Gutachten umfasst folgende Baugrundarbeiten und Ingenieurbauwerke:

Leitungsverlegung im offenen Graben: 51 Kleinrammbohrungen à 3 m, an jeder 5. Kleinbohrung eine begleitende schwere Rammsondierung (DPH), entsprechend 10 DPHs

Start- und Zielgruben: 2 gewerbliche Kernbohrungen à geschätzten 15 m Tiefe, inkl. begleitender DPH

Die anrechenbaren Kosten für die erdverlegte Leitung liegen bei netto 1,38 Mio €.

**1.1.10 Geotechnischer Bericht, Grundleistungen**
*** Pauschalposition
Erstellung des geotechnischen Berichts gemäß des Leistungsbilds der Anlage 1 Ziffer 1.3.3 der HOAI
Das Leistungsbild umfasst die Teilleistungen a) bis c) der Grundleistungen, die folgend aufgeführt sind:

a) Grundlagenermittlung und Erkundungskonzept
– Klären der Aufgabenstellung, Ermittlung der Baugrund- und Grundwasserverhältnisse auf Basis vorhandener Unterlagen
– Festlegen und Darstellen der erforderlichen Baugrunderkundungen

b) Beschreiben der Baugrund- und Grundwasserverhältnisse
– Auswerten und Darstellen der Baugrunderkundungen sowie der Labor- und Felduntersuchungen
– Abschätzen des Schwankungsbereichs von Wasserständen und/oder Druckhöhen im Boden
– Klassifizieren des Baugrunds und Festlegen der Baugrundkennwerte

c) Beurteilung der Baugrund- und Grundwasserverhältnisse, Empfehlungen, Hinweise, Angaben zur Bemessung der Gründung
– Beurteilung des Baugrunds
– Empfehlung für die Gründung mit Angabe der geotechnischen Bemessungsparameter (zum Beispiel Angaben zur Bemessung einer Flächen- oder Pfahlgründung)
– Angabe der zu erwartenden Setzungen für die vom Tragwerksplaner im Rahmen der Entwurfsplanung nach § 49 zu erbringenden Grundleistungen
– Hinweise zur Herstellung und Trockenhaltung der Baugrube und des Bauwerks sowie Angaben zur Auswirkung der Baumaßnahme auf Nachbarbauwerke
– Allgemeine Angaben zum Erdbau
– Angaben zur geotechnischen Eignung von Aushubmaterial zur Wiederverwendung bei der betreffenden Baumaßnahme sowie Hinweise zur Bauausführung
Menge: 1,000 psch

#### Abschnitt 1.2 Geotechnischer Bericht, Ergänzung Verwertungskonzept

**1.2.10 Geotechnischer Bericht, Ergänzung Verwertungskonzept**
*** Pauschalposition
Beschreibung und Auswertung der durchgeführten umweltechnischen Deklarationsanalytiken, Erstellung eines Bodenmanagementkonzeptes
Bewertung der abfalltechnischen Untersuchungen, Einstufung in Boden- und ggf. Deponieklassen, Hinweise zur Verwertung und Entsorgung
Menge: 1,000 psch

### Bereich 2 Geotechnische Leistungen TWA mit TSB und Bedarfspumpstation

#### Abschnitt 2.1 Geotechnischer Bericht, Grundleistungen

*Hinweis: Vorbemerkung Geotechnik*
Vorbemerkung Baumaßnahme TWA mit TSB und Bedarfspumpstation

Das geotechnische Gutachten umfasst folgende Baugrundarbeiten und Ingenieurbauwerke:

Bauwerk (Trinkwasseraufbereitungsanlage mit Tiefsammelbehälter sowie Bedarfspumpstation), jeweils 2 Kleinbohrungen à 6 m und jeweils 2 DPH à 6 m.

3 gewerbliche Kernbohrungen à geschätzten 15 m Tiefe, inkl. begleitender DPH

Die anrechenbaren Kosten für die TWA mit TSB liegen bei netto 3,14 Mio €.

*Hinweis: Vorbemerkung*
Vorbemerkung Bergbaugebiet

Im Bereich der geplanten TWA befindet sich u.a. die ehemalige Grube Schöne Aussicht, welche Teil des Bad Emser Bergbaureviers ist. Der Grubenbetrieb ist eingestellt. Das Datum des Betriebsendes ist nicht bekannt. Schacht und Stollen sind vermutlich aufgelassen. Die etwaigen Auswirkungen auf die geplante Baugrunderkundung sind vom AN im Vorfeld zu recherchieren und ggf. erforderliche Maßnahmen in Absprache mit dem AG abzustimmen.

**2.1.10 Geotechnischer Bericht, Grundleistungen**
*** Pauschalposition
Erstellung des geotechnischen Berichts gemäß des Leistungsbilds der Anlage 1 Ziffer 1.3.3 der HOAI
Das Leistungsbild umfasst die Teilleistungen a) bis c) der Grundleistungen, die folgend aufgeführt sind:

a) Grundlagenermittlung und Erkundungskonzept
– Klären der Aufgabenstellung, Ermittlung der Baugrund- und Grundwasserverhältnisse auf Basis vorhandener Unterlagen
– Festlegen und Darstellen der erforderlichen Baugrunderkundungen

b) Beschreiben der Baugrund- und Grundwasserverhältnisse
– Auswerten und Darstellen der Baugrunderkundungen sowie der Labor- und Felduntersuchungen
– Abschätzen des Schwankungsbereichs von Wasserständen und/oder Druckhöhen im Boden
– Klassifizieren des Baugrunds und Festlegen der Baugrundkennwerte

c) Beurteilung der Baugrund- und Grundwasserverhältnisse, Empfehlungen, Hinweise, Angaben zur Bemessung der Gründung
– Beurteilung des Baugrunds
– Empfehlung für die Gründung mit Angabe der geotechnischen Bemessungsparameter (zum Beispiel Angaben zur Bemessung einer Flächen- oder Pfahlgründung)
– Angabe der zu erwartenden Setzungen für die vom Tragwerksplaner im Rahmen der Entwurfsplanung nach § 49 zu erbringenden Grundleistungen
– Hinweise zur Herstellung und Trockenhaltung der Baugrube und des Bauwerks sowie Angaben zur Auswirkung der Baumaßnahme auf Nachbarbauwerke
– Allgemeine Angaben zum Erdbau
– Angaben zur geotechnischen Eignung von Aushubmaterial zur Wiederverwendung bei der betreffenden Baumaßnahme sowie Hinweise zur Bauausführung
Menge: 1,000 psch

**2.1.20 Recherche/Auswertung lokaler bergbaulicher Einflüsse**
Recherche (inkl. sämtlicher behördlicher Abstimmungen) der örtlichen Situation im Bereich der geplanten TWA im Kontext als ehemaliges Bergbaugebiet ("Grube Schöne Aussicht"), Bewertung spezifischer Risiken wie Bergbaufolgeerscheinungen (Hohlräume, Bodenbewegungen, Setzungen und Restsetzungen an der GOK, Altlasten etc.) und Auswertung hinsichtlich der Durchführung sämtlicher für die vorliegende Baugrunderkundung notwendigen Arbeiten. Abhängig vom Ergebnis der Recherche kann ggf. eine Anpassung der Baugrunderkundungsarbeiten in diesem Bereich erforderlich sein.

Abrechnung nach tatsächlichem Aufwand
Menge: 40,000 h

#### Abschnitt 2.2 Geotechnischer Bericht, Ergänzung Verwertungskonzept

**2.2.10 Geotechnischer Bericht, Ergänzung Verwertungskonzept**
*** Pauschalposition
Beschreibung und Auswertung der durchgeführten umweltechnischen Deklarationsanalytiken, Erstellung eines Bodenmanagementkonzeptes
Bewertung der abfalltechnischen Untersuchungen, Einstufung in Boden- und ggf. Deponieklassen, Hinweise zur Verwertung und Entsorgung
Menge: 1,000 psch

### Bereich 3 Vergabe- und Überwachungsleistungen

#### Abschnitt 3.1 Vergabeleistungen

**3.1.10 Vorbeitung der Vergabe von Aufschlussarbeiten**
*** Pauschalposition
Nach vorläufiger Schätzung sind für die geplanten Vortriebsstrecken jeweils für die Start- und Zielgrube 2 Kernbohrungen und für den TWA mit TSB sowie die Bedarfspumpstation 3 Kernbohrungen à geschätzten 15 m Tiefe inklusive begleitender schwerer Rammsondierung (DPH) und ggf. erforderlicher Kampfmittelerkundungen auszuschreiben.
Die Position umfasst die Vorbereitung der Vergabeunterlagen (Leistungsbeschreibung und Baubeschreibung) für die auszuführenden Feldarbeiten und ggf. erforderliche Spezialversuche wie bsplw. Bestimmung Abrasivität
Menge: 1,000 psch

#### Abschnitt 3.2 Überwachungsleistungen

**3.2.10 Örtliche und fachbautechnische Überwachung**
Überwachung der veranlassten Felduntersuchungen, geotechnische Kernansprache, Mithilfe beim Aufmaß

Die Position gilt für die Überwachung der gewerblichen Kernbohrungen

vorläufig geschätzt, Abrechnung nach tatsächlichem Aufwand

1/2 Tagestermine bis 4 Std. vor Ort

inklusive aller Fahrt- und sonstigen Kosten
Menge: 20,000 St

### Bereich 4 Baugrundaufschluss- und Laborarbeiten

#### Abschnitt 4.1 Vorbereitende Arbeiten

**4.1.10 Recherche Fremde Anlagen und Leitungen**
*** Pauschalposition
Zur Überprüfung der Leitungsfreiheit hat der AN eine Spartenklärung für die vorgesehenen Bohransatzpunkte bei allen zuständigen Leitungsträgern für sämtliche Erkundungs-Ansatzpunkten durchzuführen.
Menge: 1,000 psch

**4.1.20 Örtliche Überprüfung Anlagen und Leitungen**
Veranlassung, Koordination und Durchführung von Ortstermin mit Anlagen/ Leistungsbetreibern zur Freigabe von kritischen Ansatzpunkten.
Menge: 6,000 St

**4.1.30 Absteckung und Aufmessung der Ansatzpunkte**
Abstecken und Auspflocken/Markierung der Ansatzpunkte im Gelände gemäß vorläufigem Lageplan im Erkundungskonzept. Einschließlich Aufmessen der ausgepflockten Bohrpunkte nach Lage und Höhe über NHN.
Die Einmessung hat mit einer Genauigkeit von 5 cm zu erfolgen.
Übergabe der Koordinatendatei im digitalen Format (ASCII-, Excel-,  etc.)
Menge: 53,000 St

**4.1.40 Vorschachtung ausführen Tiefe bis 1,5m*seitlich lagern mit gel.Boden**
Vorschachtung (Handschachtung)
oberhalb des Grundwasserspiegels zur
Leitungssuche durchführen, ggf. einschl. Vegetationsdecke.
Aushubtiefe bis 1,5m.
Boden zur Wiederverwendung seitlich lagern.
Vorschachtung mit seitlich gelagertem Boden verfüllen
und verdichten.
Menge: 5,000 m

#### Abschnitt 4.2 Kampfmittelerkundungen

*Hinweis: Vorbemerkung*
Vorbemerkung Kampfmittelerkundungen

Im Rahmen der Trassenplanung wird vorlaufend eine Luftbildauswertung der Flächen auf eine potentielle Kampfmittelgefahr ausgeführt. Abhängig vom Befund kann die Anzahl der freizumessenen Ansatzpunkte stark variieren. Es wird vorläufig von einer Betroffenheit von ca. 50% der Ansatzpunkte ausgegangen.

Es ist von einem unspezifischen Kampfmittelverdacht auszugehen. Vorlaufend zu allen Bodeneingriffen (Kleinbohrungen, Rammsondierungen, Schürfe) sind Kampfmittelerkundungen und Freimessungen bis zur Endtiefe der Kleinrammbohrungen (bis 6 m u. GOK) durchzuführen.

**4.2.10 Kampfmittelerkundung**
Die geplanten Kleinrammbohrungen sind bis zur geplanten Endteufe von bis 6 m u. GOK  freizugeben. Die jeweilige Punktfreigabe inkludiert die jeweils am Ansatzpunkt durchzuführende schwere Rammsondierung. Störeinflüsse durch Leitungen und/oder bewehrte Bauteile können nicht vollständig ausgeschlossen werden.

Die Wahl des Verfahrens obliegt unter Berücksichtigung der Zulässigkeit dem AN.

Inkl. aller Geräte, Betriebsmittel, Personal und aller erforderlichen Nebenarbeiten.
Einschließlich fachtechnischer Begleitung durch eine
Verantwortliche Person nach Paragraph 20 SprengG,
Durchführung der Freimessung inkl. Auswertung
und Interpretation der Messergebnisse unter Beachtung aller Vorgaben der zust. Fachbehörde.

Zugelassenes Freimessverfahren nach Wahl des AN.
Endtiefe der Bohrung '3 m bis 6 m'

Sofern Kampfmittelbohrungen durchgeführte werden, ist das Bohrloch nach Abschluss der Erkundung fachgerecht mit hoch quellfähigen Tonpellets zu verfüllen. Die Verfüllung ist in die vorliegende Position einzukalkulieren und wird nicht gesondert vergütet.
Menge: 26,000 St

**4.2.20 Gerät umsetzen*Ums. auf Land Weg bis 0,1km**
StL-Nr. 152030609101
Gerät einschließlich Einrichtung innerhalb des Arbeitsgeländes nach Lageplan und Leistungsbeschreibung von
Ansatzpunkt zu Ansatzpunkt umsetzen.
Gerät '= Bohrgerät für Kampfmitteluntersuchung'

Umsetzen auf Land.
Transportentfernung zum nächsten Ansatzpunkt bis
0,1 km.
Menge: 26,000 St

#### Abschnitt 4.3 Baustelleneinrichtung

**4.3.10 Baustelle einrichten**
*** Pauschalposition
Baustelle für die vertragsgemäße Durchführung der
Bauleistungen einrichten.
Soweit nicht für bestimmte Leistungen das Einrichten
der Baustelle als besonderer Ansatz im LV enthalten
ist, umfasst die Pauschale die Vergütung der Baustelleneinrichtung einschl. der Geräte, Gerüste und
dgl. für alle Bauleistungen.

Einrichtungsfläche nach Leistungsbeschreibung
wird vom AG kostenlos zur Verfügung gestellt.
Zufahrt zur Baustelle nach Leistungsbeschreibung
ist vorhanden.
Ver- und Entsorgungseinrichtungen herstellen,
Vorhalten, Unterhalten und Betreiben der Baustelleneinrichtung einschl. Geräte, Gerüste und dgl. werden gesondert vergütet.
Menge: 1,000 psch

**4.3.20 Baust.einrichtung vorh.u.betreiben**
StL-Nr. 1220410600
Baustelleneinrichtung vorhalten, unterhalten und betreiben. Außer den vollen Monaten werden Teilzeiten
nach Tagen zu 1/30 des Einheitspreises vergütet.
Menge: 0,500 Mt

**4.3.30 Baustelle räumen**
*** Pauschalposition
Baustelle räumen. Soweit nicht für bestimmte Leistungen
das Räumen der Baustelle als besonderer Ansatz
enthalten ist, umfasst die Pauschale die Vergütung
der Baustellenräumung für alle Leistungen.
Menge: 1,000 psch

#### Abschnitt 4.4 Baugrundaufschlussarbeiten

*Hinweis: Vorbemerkung*
Vorbemerkung

Die nachstehenden Positionen für vorbereitende Arbeiten (Feld/Labor) sind im Umfang grob überschlägig geschätzt. Art, Anzahl und Menge dienen auschließlich der Vergleichbarkeit der Angebote. Der endgültige Umfang ist auf Grundlage des Erkundungsprogramms (Leistungsbild a) der geotechnischen Bearbeitung vom Auftragnehmer verantwortlich festzulegen.

**4.4.10 Durchörtern von befestigten Flächen*bis 0,2m**
StL-Nr. 152030129100
Befestigte Fläche am Bohr- oder Sondieransatzpunkt mit
angepassten Durchmesser
durchörtern und anschließend wiederherstellen.
Flächenbefestigung 'Asphalt'

Mächtigkeit bis 0,2m.
Menge: 8,000 St

**4.4.20 Bohrlöcher verschliessen**
Verschliessen der einzelnen Bohrlöcher mit Kaltasphalt
Menge: 8,000 St

**4.4.30 Gerät umsetzen Bohrgerät*Ums. auf Land Weg 0,1-1,0km**
StL-Nr. 152030601102
Gerät einschließlich Einrichtung innerhalb des Arbeitsgeländes nach Lageplan und Leistungsbeschreibung von
Ansatzpunkt zu Ansatzpunkt umsetzen.
Gerät = Bohrgerät für Baugrunduntersuchung.
Umsetzen auf Land.
Transportentfernung zum nächsten Ansatzpunkt über 0,1
bis 1,0 km.
Menge: 53,000 St

**4.4.40 Baugrundaufschlussbohrung ausführen**
StL-Nr. 1520310299090999
Bohrung f.Baugrunduntersuchung nach DIN EN ISO 22475-1,
Leistungsbeschreibung und Lageplan einschließlich ggf.
erforderlicher Umrüstung d.Bohreinrichtung ausführen.
Probenentnahme wird gesondert vergütet.
Durchbohren von Hindernissen wird gesondert vergütet.
Baugrund 'keine Vorerkundungen'

Bohrverfahren '= Kleinrammbohrverfahren'

Endtiefe der Gesamtbohrung '3 bis 5 m'

Bohrbereich '0 bis 5 m'

Bohrdurchmesser im Bohrbereich '30 bis 80 mm'

Enddurchmesser der Gesamtbohrung '80 mm'
Menge: 163,000 m

**4.4.50 Baugrundaufschlussbohrung ausführen**
StL-Nr. 1520310299090999
Bohrung f.Baugrunduntersuchung nach DIN EN ISO 22475-1,
Leistungsbeschreibung und Lageplan einschließlich ggf.
erforderlicher Umrüstung d.Bohreinrichtung ausführen.
Probenentnahme wird gesondert vergütet.
Durchbohren von Hindernissen wird gesondert vergütet.
Baugrund 'keine Vorerkundungen'

Bohrverfahren '= Kleinrammbohrverfahren'

Endtiefe der Gesamtbohrung '5-10 m'

Bohrbereich '5-10 m'

Bohrdurchmesser im Bohrbereich '30 bis 80 mm'

Enddurchmesser der Gesamtbohrung '80 mm'
Menge: 2,000 m

**4.4.60 Probe mit Bohrverfahren entnehmen entn.DIN22475-1*Kleinbohrung 1/Schicht/m*1 ltr. Bech. Kategorie C**
StL-Nr. 1520330212213900
Probe nach Leistungsbeschreibung entnehmen u.verpacken.
Bezeichnen und Lagern der Probe sowie Liefern des
Probebehälters einschließlich zugehörigem Verschluss.
Zweck = Probenentnahme nach DIN EN ISO 22475-1.
Entnahme aus einer Kleinbohrung.
Aus allen angetroffenen Schichten, jedoch mindestens
1 Stück je lfd. m.
In durchsichtigen Plastikbechern von 1,0 l
Fassungsvermögen.
Güteklasse = 5 mit einem Verfahren der
Entnahmekategorie C.
Transport und Übergabe 'nach Rücksprache mit der örtlichen Fachbauüberwachung'
Menge: 165,000 St

**4.4.70 Bohrloch verfüllen Ton, hochquellf.**
Bohrloch der Rammkernsondierung nach Leistungsbeschr., ggf. Herstellerangaben und Verfüllplan verfüllen. Verfüllprotokoll führenund übergeben.
Verfüllmaterial Tonpellets/-granulat hoch quellfähig
Menge: 165,000 m

**4.4.80 Fotografieren der Bohrkerne**
Die Bohrkerne  einschließlich Beschriftung mit verzerrungsfreier Optik und Kameraeinstellung formatfüllend farbgetreu in Tageslicht oder Tageslichtlampe schattenfrei digital fotografieren.

Dateinamen müssen Bohrungsbezeichung und -tiefe
enthalten.
Menge: 165,000 m

**4.4.90 Gerät umsetzen Rammsonde*Ums. auf Land**
StL-Nr. 152030604199
Gerät einschließlich Einrichtung innerhalb des Arbeitsgeländes nach Lageplan und Leistungsbeschreibung von
Ansatzpunkt zu Ansatzpunkt umsetzen.
Gerät = Rammsonde.
Umsetzen auf Land.
Transportentfernung 'zum nächsten Ansatzpunkt bis 0,5 km'
Menge: 12,000 St

**4.4.100 Rammsondierung durchführen*DPH**
StL-Nr. 1520313093090000
Rammsondierung für Baugrunduntersuchung nach
DIN EN ISO 22476-2, nach Leistungsbeschreibung und Lageplan durchführen.
Lieferung der gemessenen und digital gespeicherten
Ergebnisse sowie der tiefenabhängigen Darstellung.
Baugrund 'keine Vorerkundungen'

Rammsonde DPH (schwer).
Endtiefe '0 bis 5 m'
Menge: 40,000 m

**4.4.110 Rammsondierung durchführen*DPH**
StL-Nr. 1520313093090000
Rammsondierung für Baugrunduntersuchung nach
DIN EN ISO 22476-2, nach Leistungsbeschreibung und Lageplan durchführen.
Lieferung der gemessenen und digital gespeicherten
Ergebnisse sowie der tiefenabhängigen Darstellung.
Baugrund 'keine Vorerkundungen'

Rammsonde DPH (schwer).
Endtiefe '5 bis 10 m'
Menge: 2,000 m

**4.4.120 Bohrloch verfüllen Ton, hochquellf.**
Bohrloch nach Leistungsbeschr., ggf. Herstellerangaben
und Verfüllplan verfüllen. Verfüllprotokoll führen
und übergeben.
Verfüllmaterial Tonpellets/-granulat hoch quellfähig
Menge: 42,000 m

**4.4.130 Statischer Lastplattendruckversuch**
Durchführung statischer Lastplattendurchversuch nach DIN 18134, Plattendurchmesser 300mm, inkl. Versuchsprotokoll

Widerlager bauseitig gestellt
Menge: 8,000 St

#### Abschnitt 4.5 Bodenmechanische Laborversuche

**4.5.10 Ermittlung des Wassergehaltes**
Bestimmung des Wassergehalts gemäß DIN EN ISO 17892-1
Menge: 30,000 St

**4.5.20 Ermittlung der Korngrößenverteilung**
Bestimmung der Korngrößenverteilung gemäß DIN EN ISO 17892-4 (Siebanalyse, nass)
Menge: 15,000 St

**4.5.30 Ermittlung der Korngrößenverteilung**
Bestimmung der Korngrößenverteilung gemäß DIN EN ISO 17892-4 (Kombinierte Sieb/-Schlämmanalyse)
Menge: 20,000 St

**4.5.40 Ermittlung des Glühverlustes**
Bestimmung des Glühverlustes gemäß DIN EN 17685-1
Menge: 15,000 St

**4.5.50 Ermittlung der Zustandsgrenzen**
Bestimmung der Fließ- und Ausrollgrenzen gemäß DIN EN ISO 17892-12
Menge: 20,000 St

**4.5.60 Ermittlung der Wasserdurchlässigkeit, bindiger Boden**
Bestimmung der Fließ- und Ausrollgrenzen gemäß DIN EN ISO 17892-11, bindiger Boden
Menge: 5,000 St

**4.5.70 Ermittlung der Wasserdurchlässigkeit, nichtbindiger Boden**
Bestimmung der Fließ- und Ausrollgrenzen gemäß DIN EN ISO 17892-11, nichtbindiger Boden
Menge: 5,000 St

#### Abschnitt 4.6 Umweltchemische Deklarationsanalytik

**4.6.10 Deklarationsanalyse, Boden, EBV**
Chemische Analyse/Deklarationsanalytik der Bodenproben nach EBV, Feststoff und Eluat im 2:1 Verhältnis, Herstellen der Mischprobe, inkl. Auswertung
Menge: 15,000 St

**4.6.20 Deklarationsanalyse, Boden, DepV, Ergänzung**
Ergänzung Chemische Analyse/Deklarationsanalytik der Bodenproben nach DepV, Feststoff und Eluat im 10:1 Verhältnis, Herstellen der Mischprobe, inkl. Auswertung
Menge: 8,000 St

**4.6.30 Qualitative Untersuchung Asphalt, Lackansprühverfahren**
Qualitative Untersuchung des Asphalts auf Pech/Teer mit Lackansprühverfahren inkl. Vorbereitung
Menge: 8,000 St

**4.6.40 Quantitative Analyse Asphalt, PAK-Gehalt**
Quantitative Analyse der Asphaltproben auf PAK-Gehalt im Feststoff
Menge: 8,000 St

#### Abschnitt 4.7 Wasserrechtliche Anträge

*Hinweis: Vorbemerkung Trinkwasserschutzgebiet*
Sämtliche Ansatzpunkte liegen innerhalb des Trinkwasserschutzgebietes "Montabaurer Höhe" und unterliegen gemäß gültiger Rechtsverordnung vom 02.07.2012 (Az.: 312-61-143-04/2003) den Verboten und Beschränkungen gemäß § 3 der RVO. Es sind Befreiungen hiervon gemäß § 5 unter den Voraussetzungen des § 52 Abs. 1 Satz 2 WHG in Verbindung mit § 8 des WHG einzuholen.

**4.7.10 Erstellung wasserrechtlicher Anträge**
*** Pauschalposition
Aufstellung und Beantragung wasserrechtlicher Genehmigungen zur Erlaubnis sämtlicher geplanter Sondierarbeiten
Menge: 1,000 psch

### Bereich 5 Stundenlohnarbeiten

#### Abschnitt 5.1 Stundenlohnarbeiten

**5.1.10 Stundenlohn Geschäftsführer**
Menge: 2,000 h

**5.1.20 Stundenlohn Projektleiter**
Menge: 2,000 h

**5.1.30 Stundenlohn Ingenieur**
Menge: 2,000 h

**5.1.40 Stundenlohn Techniker**
Menge: 2,000 h
